# Reabilitação energética de fachada. ISOLAMENTO TÉRMICO: painel de lã mineral

- Propriedade do ficheiro: CYPE INGENIEROS, S.A.
- Formato: FIEBDC-3/2002
- Moeda: EUR
- Custos indirectos: 3.00 %
- IVA: 23.00 %

**ZVA010** m² Reabilitação energética de fachada. ISOLAMENTO TÉRMICO: painel de lã mineral, segundo EN 13162, de 40 mm de espessura, revestido numa das suas faces com um véu preto, resistência térmica 1,25 m²°C/W, condutibilidade térmica 0,032 W/(m°C), colocado topo a topo, fixado mecanicamente sobre fachada existente; REVESTIMENTO EXTERIOR DE FACHADA VENTILADA: de placas laminadas compactas de alta pressão (HPL), Meteon FR "TRESPA", de 500x2000x8 mm, Uni Colours acabamento White, textura acetinada Satin; colocação em posição vertical através do sistema TS150 de fixação à vista com parafusos, com DIT nº 473, sobre subestrutura suporte de madeira. Inclusive fita adesiva para a vedação de juntas entre painéis isolantes e parafusos autoperfurantes para a fixação da subestrutura suporte.
Reabilitação energética de fachada. ISOLAMENTO TÉRMICO: painel de lã mineral, segundo EN 13162, de 40 mm de espessura, revestido numa das suas faces com um véu preto, resistência térmica 1,25 m²°C/W, condutibilidade térmica 0,032 W/(m°C), colocado topo a topo, fixado mecanicamente sobre fachada existente; REVESTIMENTO EXTERIOR DE FACHADA VENTILADA: de placas laminadas compactas de alta pressão (HPL), Meteon FR "TRESPA", de 500x2000x8 mm, Uni Colours acabamento White, textura acetinada Satin; colocação em posição vertical através do sistema TS150 de fixação à vista com parafusos, com DIT nº 473, sobre subestrutura suporte de madeira. Inclusive fita adesiva para a vedação de juntas entre painéis isolantes e parafusos autoperfurantes para a fixação da subestrutura suporte.
Inclui: Implantação do isolamento. Corte e preparação do isolamento. Fixação do isolamento. Implantação das juntas de dilatação e panos de trabalho. Marcação da disposição do revestimento e dos pontos de ancoragem da subestrutura suporte. Fixação da subestrutura suporte ao pano principal e à laje. Preparação do revestimento. Aprumo, nivelamento e alinhamento do revestimento. Fixação definitiva do revestimento à subestrutura suporte. Realização de todos os trabalhos necessários para a execução das aberturas.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.
Critérios considerados na determinação do preço da unidade de obra: O preço não inclui a preparação da superfície suporte.

| Código | Un | Descrição | Rendimento | Preço | Importância |
|---|---|---|---|---|---|
| mt16lva070b | m² | Painel de lã mineral, segundo EN 13162, de 40 mm de espessura, revestido numa das suas faces com um véu preto, resistência térmica 1,25 m²°C/W, condutibilidade térmica 0,032 W/(m°C), Euroclasse A1 de reacção ao fogo segundo NP EN 13501-1. (material) | 1.050 | 11.49 | 12.06 |
| mt16aaa020ab | Ud | Fixação mecânica para painéis isolantes de lã mineral, colocados directamente sobre a superfície suporte. (material) | 4.000 | 0.20 | 0.80 |
| mt16aaa030 | m | Fita autocolante para vedação de juntas. (material) | 0.440 | 0.30 | 0.13 |
| mt12prt010aaaa1 | m² | Placa laminada compacta de alta pressão (HPL), Meteon FR "TRESPA", de 500x2000x8 mm, Uni Colours acabamento White, textura acetinada Satin, Euroclasse B-s2, d0 de reacção ao fogo, à base de resinas termoendurecíveis que não contêm ureia-formaldeído, reforçada de forma homogénea com fibras de madeira certificada FSC ou PEFC, com superfície decorativa EBC (Electron Beam Curing), não melamínica e com propriedades anti-graffiti durante toda a sua vida útil, com resistência aos raios ultravioleta segundo EN 438-2 e Ensaio Florida não inferior a 4-5 ao comparar com a escala de cinzentos de NP EN 20105-A02; colocação em posição vertical através do sistema TS150 de fixação à vista com parafusos, sobre subestrutura suporte formada por: ripas horizontais de largura igual à espessura do isolamento e ripas verticais de 38x45 mm e 38x75 mm em junta de placa, de madeira, com o tratamento adequado, com classe de risco 2 segundo NP EN 335 e com humidade inferior a 18%; com parafusos auto-roscantes de aço inoxidável A2 ou A4 para a fixação do revestimento à subestrutura suporte e parafusos autoperfurantes para a fixação da subestrutura suporte ao pano principal; com peças especiais para o tratamento de pontos singulares. (material) | 1.000 | 107.00 | 107.00 |
| mo054 | h | Oficial de 1ª montador de isolamentos. (mão de obra) | 0.138 | 19.38 | 2.67 |
| mo101 | h | Ajudante de montador de isolamentos. (mão de obra) | 0.138 | 18.40 | 2.54 |
| mo052 | h | Oficial de 1ª montador de sistemas de fachadas pré-fabricadas. (mão de obra) | 0.920 | 19.38 | 17.83 |
| mo099 | h | Ajudante de montador de sistemas de fachadas pré-fabricadas. (mão de obra) | 0.920 | 18.40 | 16.93 |
| % | % | Custos directos complementares | 3 % | 159.96 | 4.80 |
|  |  | Custos directos |  |  | 164.76 |
